# Regard pour la connexion de sondes géothermiques

- Propriété du fichier: CYPE INGENIEROS, S.A.
- Format: FIEBDC-3/2002
- Devise: EUR
- Coûts indirects: 3.00 %
- Frais généraux: 13.00 %
- Bénéfice: 6.00 %
- TVA: 20.00 %

## T Équipements techniques

### TV Climatisation et ventilation

#### TVS Géothermie

**TVS070** U Regard pour la connexion de sondes géothermiques, en polyéthylène (PE), dimensions extérieures 660x460x500 mm, avec couvercle, connexions de 63 mm de diamètre et 5,8 mm d'épaisseur avec la pompe à chaleur géothermique et de 32 mm de diamètre et 2,9 mm d'épaisseur avec les sondes géothermiques, pour 4 circuits.
Fourniture et mise en place de regard pour la connexion de sondes géothermiques, en polyéthylène (PE), dimensions extérieures 660x460x500 mm, avec couvercle, connexions de 63 mm de diamètre et 5,8 mm d'épaisseur avec la pompe à chaleur géothermique et de 32 mm de diamètre et 2,9 mm d'épaisseur avec les sondes géothermiques, pour 4 circuits, de 19,4 kg, avec collecteur constitué de module d'impulsion et module de retour, de 40 mm de diamètre, avec débitmètre pour chaque circuit, vanne d'isolement dans chaque module et purgeur d'air, sur dallage en béton massif C20/25 (X0(F); D20; S2; Cl 1,0) de 15 cm d'épaisseur, sans inclure l'excavation ni le remblayage de l'arrière. Comprend les connexions des conduites et les arrêts. Totalement monté, connecté et testé par l'entreprise installatrice via les tests de service correspondants.
Inclut: Implantation du regard. Suppression des terres lâches du fond de l'excavation. Coulage et compactage du béton pour la réalisation du dallage. Mise en place du regard préfabriqué. Connexion de tous les circuits. Réalisation des tests de service. Mise en place du couvercle. Charge des décombres dans le camion ou la benne.
Critère de métré de projet: Nombre d'unités prévues, selon documentation graphique du Projet.
Critère de mesure de l'ouvrage: On mesurera le nombre d'unités réellement exécutées selon les spécifications du Projet.

| Code | U | Désignation | Quantité | Prix | Montant |
|---|---|---|---|---|---|
| mt10hmf030p | m³ | Béton massif C20/25 (X0(F); D20; S2; Cl 1,0), prêt à l'emploi, selon NF EN 206-1. (matériau) | 0.137 | 105.50 | 14.45 |
| mt38arg010c | U | Regard pour la connexion de sondes géothermiques, en polyéthylène (PE), dimensions extérieures 660x460x500 mm, avec couvercle, connexions de 63 mm de diamètre et 5,8 mm d'épaisseur avec la pompe à chaleur géothermique et de 32 mm de diamètre et 2,9 mm d'épaisseur avec les sondes géothermiques, pour 4 circuits, de 19,4 kg, avec collecteur constitué de module d'impulsion et module de retour, de 40 mm de diamètre, avec débitmètre pour chaque circuit, vanne d'isolement dans chaque module et purgeur d'air. (matériau) | 1.000 | 1629.60 | 1629.60 |
| au00auh040 |  | Vibreur de béton, électrique. | 1.000 | 0.00 | 0.00 |
| mo020 | h | Compagnon professionnel III/CP2 VRD espaces privés. (main-d'œuvre) | 0.912 | 24.11 | 21.99 |
| mo113 | h | Ouvrier d'exécution I/OE1 VRD espaces privés. (main-d'œuvre) | 0.638 | 20.14 | 12.85 |
| mo008 | h | Compagnon professionnel III/CP2 plombier. (main-d'œuvre) | 0.273 | 24.91 | 6.80 |
| % | % | Coûts directs complémentaires | 2 % | 1685.69 | 33.71 |
|  |  | Coûts directs |  |  | 1719.40 |
