# TCE010

- Propriété du fichier: CYPE INGENIEROS, S.A.
- Format: FIEBDC-3/2002
- Devise: EUR
- Coûts indirects: 3.00 %
- Frais généraux: 13.00 %
- Bénéfice: 6.00 %
- TVA: 20.00 %

## T Équipements techniques

### TC ECS et chauffage

#### TCE Systèmes de conduction d'eau

**TCE010** U Point de remplissage formé de 2 m de tube en polyéthylène réticulé (PE-X), de 5 couches selon la méthode UAX, avec barrière d'oxygène (EVOH) et couche de protection en polyéthylène (PE) modifié, de 16 mm de diamètre extérieur et 1,8 mm d'épaisseur, PN=6 atm, modèle Comfort Pipe PLUS "UPONOR", pour chauffage, placé superficiellement, avec isolation par coquille flexible en mousse élastomérique.
Fourniture et installation du point de remplissage du réseau de distribution d'eau, pour un système de chauffage, formé de 2 m de tube en polyéthylène réticulé (PE-X), de 5 couches selon la méthode UAX, avec barrière d'oxygène (EVOH) et couche de protection en polyéthylène (PE) modifié, de 16 mm de diamètre extérieur et 1,8 mm d'épaisseur, PN=6 atm, modèle Comfort Pipe PLUS "UPONOR", placé superficiellement, avec isolation par coquille flexible en mousse élastomérique, des vannes d'isolement, d'un clapet anti-pollution, d'un compteur d'eau et d'un clapet de non retour. Comprend les matériaux auxiliaires pour le montage et le maintien sur l'ouvrage, les accessoires et les pièces spéciales. Totalement monté, connecté et testé par l'entreprise installatrice via les tests de service correspondants (compris dans ce prix).
Inclut: Implantation du parcours des tuyaux, des accessoires et des pièces spéciales. Mise en place et fixation des tuyaux, des accessoires et des pièces spéciales. Mise en place de l'isolation. Réalisation des tests de service.
Critère de métré de projet: Nombre d'unités prévues, selon documentation graphique du Projet.
Critère de mesure de l'ouvrage: On mesurera le nombre d'unités réellement exécutées selon les spécifications du Projet.

| Code | U | Désignation | Quantité | Prix | Montant |
|---|---|---|---|---|---|
| mt37tpu413d | U | Matériau auxiliaire pour montage et fixation à l'ouvrage des tuyaux en polyéthylène réticulé (PE-X) avec barrière d'oxygène (EVOH), modèle EvalPEX "UPONOR", de 16 mm de diamètre extérieur. (matériau) | 2.000 | 0.09 | 0.18 |
| mt37tpu013de | m | Tube en polyéthylène réticulé (PE-X), de 5 couches selon la méthode UAX, avec barrière d'oxygène (EVOH) et couche de protection en polyéthylène (PE) modifié, de 16 mm de diamètre extérieur et 1,8 mm d'épaisseur, PN=6 atm, modèle Comfort Pipe PLUS "UPONOR", selon NF EN ISO 15875-2, avec le prix incrémenté de 20% en concept d'accessoires et pièces spéciales. (matériau) | 2.000 | 2.22 | 4.44 |
| mt37sve010b | U | Vanne à sphère en laiton nickelé à visser de 1/2". (matériau) | 2.000 | 4.13 | 8.26 |
| mt37www060b | U | Clapet anti-pollution de laiton, avec tamis en acier inoxydable avec perforations de 0,4 mm de diamètre, avec filet de 1/2", pour une pression maximale de travail de 16 bar et une température maximale de 110°C. (matériau) | 1.000 | 4.98 | 4.98 |
| mt37cic020a | U | Compteur d'eau froide, à visser, de 1/2" de diamètre. (matériau) | 1.000 | 44.31 | 44.31 |
| mt37svr010a | U | Clapet de non retour en laiton à visser de 1/2". (matériau) | 1.000 | 2.86 | 2.86 |
| mt17coe050bc | m | Coquille de mousse élastomérique, de 16 mm de diamètre intérieur et 22,0 mm d'épaisseur mm d'épaisseur, à base de caoutchouc synthétique flexible, de structure cellulaire fermée. (matériau) | 2.000 | 5.85 | 11.70 |
| mt17coe110 | l | Adhésif pour coquille élastomérique. (matériau) | 0.050 | 11.68 | 0.58 |
| mo004 | h | Compagnon professionnel III/CP2 chauffagiste. (main-d'œuvre) | 0.505 | 24.91 | 12.58 |
| mo103 | h | Ouvrier professionnel II/OP chauffagiste. (main-d'œuvre) | 0.505 | 21.36 | 10.79 |
| % | % | Coûts directs complémentaires | 2 % | 100.68 | 2.01 |
|  |  | Coûts directs |  |  | 102.69 |

| Code | U | Désignation | Prix |
|---|---|---|---|
| mo008 | h | Compagnon professionnel III/CP2 plombier. (main-d'œuvre) | 24.91 |
| mo107 | h | Ouvrier professionnel II/OP plombier. (main-d'œuvre) | 21.36 |
