# Vanne à soupape, en laiton, de 16 mm de diamètre, "UPONOR", avec manette vue avec enjoliveur en acier inoxydable

- Propriété du fichier: CYPE INGENIEROS, S.A.
- Format: FIEBDC-3/2002
- Devise: EUR
- Coûts indirects: 3.00 %
- Frais généraux: 13.00 %
- Bénéfice: 6.00 %
- TVA: 20.00 %

## T Équipements techniques

### TP Installations de distribution de l'eau

#### TPA Accessoires

**TPA010** U Vanne à soupape, en laiton, de 16 mm de diamètre, "UPONOR", avec manette vue avec enjoliveur en acier inoxydable.
Fourniture et installation de vanne à soupape, en laiton, de 16 mm de diamètre, "UPONOR", avec manette vue avec enjoliveur en acier inoxydable. Totalement montée, connectée et testée.
Inclut: Implantation. Connexion de la vanne aux tubes.
Critère de métré de projet: Nombre d'unités prévues, selon documentation graphique du Projet.
Critère de mesure de l'ouvrage: On mesurera le nombre d'unités réellement exécutées selon les spécifications du Projet.

| Code | U | Désignation | Quantité | Prix | Montant |
|---|---|---|---|---|---|
| mt37avu020e | U | Vanne à soupape, en laiton, de 16 mm de diamètre, "UPONOR", système d'union Quick and Easy. (matériau) | 1.000 | 14.68 | 14.68 |
| mt37avu100f | U | Manette vue avec enjoliveur en acier inoxydable, "UPONOR". (matériau) | 1.000 | 7.56 | 7.56 |
| mt37www010 | U | Produits complémentaires pour installations de plomberie. (matériau) | 1.000 | 1.40 | 1.40 |
| mo008 | h | Compagnon professionnel III/CP2 plombier. (main-d'œuvre) | 0.129 | 24.91 | 3.21 |
| mo107 | h | Ouvrier professionnel II/OP plombier. (main-d'œuvre) | 0.129 | 21.36 | 2.76 |
| % | % | Coûts directs complémentaires | 2 % | 29.61 | 0.59 |
|  |  | Coûts directs |  |  | 30.20 |
