# Collecteur en plastique (PPSU), en H, "UPONOR", avec entrée de 20 mm de diamètre et trois dérivations, une de 20 mm et deux de 16 mm de diamètre

- Propriété du fichier: CYPE INGENIEROS, S.A.
- Format: FIEBDC-3/2002
- Devise: EUR
- Coûts indirects: 3.00 %
- Frais généraux: 13.00 %
- Bénéfice: 6.00 %
- TVA: 20.00 %

## T Équipements techniques

### TP Installations de distribution de l'eau

#### TPI Installation intérieure

**TPI030** U Collecteur en plastique (PPSU), en H, "UPONOR", avec entrée de 20 mm de diamètre et trois dérivations, une de 20 mm et deux de 16 mm de diamètre.
Fourniture et installation de collecteur en plastique (PPSU), en H, "UPONOR", avec entrée de 20 mm de diamètre et trois dérivations, une de 20 mm et deux de 16 mm de diamètre. Totalement monté, connecté et testé.
Inclut: Implantation. Mise en place du collecteur. Connexion des tuyauteries.
Critère de métré de projet: Nombre d'unités prévues, selon documentation graphique du Projet.
Critère de mesure de l'ouvrage: On mesurera le nombre d'unités réellement exécutées selon les spécifications du Projet.

| Code | U | Désignation | Quantité | Prix | Montant |
|---|---|---|---|---|---|
| mt37alu105i | U | Collecteur en plastique (PPSU), en H, "UPONOR", avec entrée de 20 mm de diamètre et trois dérivations, une de 20 mm et deux de 16 mm de diamètre, système d'union Quick and Easy. (matériau) | 1.000 | 9.19 | 9.19 |
| mt37www010 | U | Produits complémentaires pour installations de plomberie. (matériau) | 1.000 | 1.40 | 1.40 |
| mo008 | h | Compagnon professionnel III/CP2 plombier. (main-d'œuvre) | 0.120 | 24.91 | 2.99 |
| mo107 | h | Ouvrier professionnel II/OP plombier. (main-d'œuvre) | 0.120 | 21.36 | 2.56 |
| % | % | Coûts directs complémentaires | 2 % | 16.14 | 0.32 |
|  |  | Coûts directs |  |  | 16.46 |
