# Colonne montante de 12 m de longueur

- Propriété du fichier: CYPE INGENIEROS, S.A.
- Format: FIEBDC-3/2002
- Devise: EUR
- Coûts indirects: 3.00 %
- Frais généraux: 13.00 %
- Bénéfice: 6.00 %
- TVA: 20.00 %

## T Équipements techniques

### TP Installations de distribution de l'eau

#### TPM Colonnes montantes

**TPM020** U Colonne montante de 12 m de longueur, placée superficiellement, constitué de tube en polyéthylène réticulé (PE-X), série 5, modèle Aqua Pipe "UPONOR", de 20 mm de diamètre extérieur, PN=6 atm; purgeur et vanne d'isolement à soupape, avec manette vue avec enjoliveur en acier inoxydable.
Fourniture et montage de colonne montante de 12 m de longueur, placée superficiellement et fixée au parement, constitué de tube en polyéthylène réticulé (PE-X), série 5, modèle Aqua Pipe "UPONOR", de 20 mm de diamètre extérieur, PN=6 atm et 1,9 mm d'épaisseur, système d'union Quick and Easy; purgeur automatique d'air de laiton et vanne de passage à soupape, avec manette vue avec enjoliveur en acier inoxydable. Comprend la partie proportionnelle des produits complémentaires pour montage et fixation à l'ouvrage, les accessoires et les pièces spéciales. Totalement montée, connectée et testée par l'entreprise installatrice via les tests de service correspondants (compris dans ce prix).
Inclut: Implantation du parcours des tuyaux. Mise en place et fixation des tuyaux, des accessoires et des pièces spéciales. Montage du purgeur d'air et de la vanne de passage. Réalisation des tests de service.
Critère de métré de projet: Nombre d'unités prévues, selon documentation graphique du Projet.
Critère de mesure de l'ouvrage: On mesurera le nombre d'unités réellement exécutées selon les spécifications du Projet.

| Code | U | Désignation | Quantité | Prix | Montant |
|---|---|---|---|---|---|
| mt37tpu400l | U | Matériau auxiliaire pour montage et fixation à l'ouvrage des tuyaux en polyéthylène réticulé (PE-X), série 5, modèle Aqua Pipe "UPONOR", de 20 mm de diamètre extérieur. (matériau) | 12.000 | 0.10 | 1.20 |
| mt37tpu010ld | m | Tube en polyéthylène réticulé (PE-X), série 5, modèle Aqua Pipe "UPONOR", de 20 mm de diamètre extérieur, PN=6 atm et 1,9 mm d'épaisseur, système d'union Quick and Easy, selon NF EN ISO 15875-2, avec le prix incrémenté de 15% en concept d'accessoires et pièces spéciales. (matériau) | 12.000 | 2.31 | 27.72 |
| mt37sgl020d | U | Purgeur automatique d'air avec flotteur et filet de 1/2" de diamètre, corps et couvercle en laiton, pour une pression maximale de travail de 6 bar et une température maximale de 110°C. (matériau) | 1.000 | 6.92 | 6.92 |
| mt37avu020f | U | Vanne à soupape, en laiton, de 20 mm de diamètre, "UPONOR", système d'union Quick and Easy. (matériau) | 1.000 | 15.37 | 15.37 |
| mt37avu100f | U | Manette vue avec enjoliveur en acier inoxydable, "UPONOR". (matériau) | 1.000 | 7.56 | 7.56 |
| op00ato010 |  | Tournevis. | 1.000 | 0.00 | 0.00 |
| op00mar010 |  | Marteau. | 1.000 | 0.00 | 0.00 |
| op00tal010 |  | Perceuse. | 1.000 | 0.00 | 0.00 |
| mo008 | h | Compagnon professionnel III/CP2 plombier. (main-d'œuvre) | 0.756 | 24.91 | 18.83 |
| mo107 | h | Ouvrier professionnel II/OP plombier. (main-d'œuvre) | 0.756 | 21.36 | 16.15 |
| % | % | Coûts directs complémentaires | 2 % | 93.75 | 1.88 |
|  |  | Coûts directs |  |  | 95.63 |
